# Leuchtentausch Lappersdorf
Angebotsaufforderung (GAEB DA XML 3.2, DA83)
Projekt: 2604 Leuchtentausch Lappersd.
Währung: EUR
Erstellt mit: CaliforniaX by G&W Software AG, CaliforniaX V25.2.07, 28.05.2026

## LV Elektro SM: Elektrische Anlagen nach DIN 18382
Datum: 28.05.2026

### 01 Elektrische Anlagen

#### 01.01 Berechnungen und Nachweise

**01.01.0001 Erstellung einer lichttechnischen Berechnung nach DIN 13201**
Der Auftragnehmer hat auf Grundlage der vom Auftraggeber bereitgestellten Unterlagen sowie der angebotenen Leuchten eine lichttechnische Berechnung gemäß DIN EN 13201 durchzuführen.

Die Berechnung hat alle relevanten Parameter zu berücksichtigen (z. B. Geometrie, Mastabstände, Montagehöhen, Leuchtenneigung, Reflexionsgrade, Wartungsfaktor etc.) und ist mit einem anerkannten Lichtberechnungsprogramm (z. B. DIALux evo oder RELUX) zu erstellen.
Sollten zur Durchführung der Berechnung erforderliche Grundlagen fehlen oder unklar sein, sind diese durch den Auftragnehmer eigenständig zu ermitteln. Dies kann insbesondere durch eine Vor-Ort-Begehung erfolgen.

Nachweisführung:
- Einhaltung der vorgegebenen Beleuchtungsklasse gemäß DIN EN 13201 ist nachzuweisen
- Darstellung sämtlicher lichttechnischer Kennwerte (z. B. Em, U0, TI, SR je nach Klasse)

Ausgabe der Berechnung in prüffähiger Form (PDF) inkl.:
  • Übersichtsplan
  • Isolinien-/Rasterdarstellung
  • Berechnungstabellen
  • Dokumentation der Eingangsparameter

Abstimmung:
Die Ergebnisse der lichttechnischen Berechnung sind vor Ausführung dem Auftraggeber zur Prüfung und Freigabe vorzulegen. Eine Ausführung darf erst nach schriftlicher Freigabe erfolgen.

Beigestellte Unterlagen:
- Liste aller Lichtpunkte mit:
  • bestehendem Leuchtentyp
  • anzuwendender Beleuchtungsklasse
  • Masttyp inkl. Höhe
- Lageplan mit eingetragenen Leuchtenstandorten

Ergänzende Anforderungen:
- Verwendung der tatsächlich angebotenen Leuchte inkl. korrekter photometrischer Daten (IES/LDT-Dateien)
- Berücksichtigung der geplanten Dimm- bzw. Reduzierschaltung (falls vorgesehen)
- Übergabe der digitalen Berechnungsdatei (z. B. .evo / .rlx) auf Anforderung
Menge: 1345,000 St
Kostengruppe DIN 276 2018-12: 556

**01.01.0002 Beleuchtungsmessung Straßenbeleuchtung inkl. Messprotokoll**
Normkonforme Messung und Bewertung der lichttechnischen Gütemerkmale nach DIN EN 13201-4 inkl. Messraster, Erfassung der Randbedingungen, Auswertung und Erstellung eines Prüfberichts.
Abrechnung je Straßenzug
Menge: 159,000 St
Kostengruppe DIN 276 2018-12: 556

#### 01.02 Mastleuchten

*Hinweis: ALLGEMEINER HINWEIS*
- Lieferung und Montage von LED-Mastleuchten gemäß Lichtberechnung (Beleuchtungsstärken / Leuchtdichten nach Planung).
- Leuchten sind werkseitig entsprechend der Lichtberechnung vorkonfiguriert (z. B. Lichtstrom, Dimmprofile, Steuerung).
- inkl. Mastflansch / Mastaufsatzstück gemäß Typenliste (Anzahl und Varianten gemäß Excel-Datei).
- Mastflansch mit einstellbarem Anstellwinkel (verstellbar, Arretierung gegen Verdrehen).
- inkl. vollständiger Montage, elektrischer Anschluss und Inbetriebnahme.

Technische Anforderungen:
- Leuchten mit Zhaga Book 18 Schnittstelle (D4i-zertifiziert).
- mindestens eine Zhaga-Schnittstelle an der Unterseite der Leuchte.
- Schnittstelle muss werkzeuglos zugänglich und für den späteren Einbau von Steuerungs-/Kommunikationsmodulen geeignet sein.
- D4i-Treiber inkl. Energie- und Betriebsdatenerfassung (gemäß DiiA-Spezifikation).

Optional:
- Zweite Zhaga Book 18 Schnittstelle an der Oberseite (für zusätzliche Sensorik bzw. Kommunikationseinheiten).

Ergänzende Anforderungen:
- Kompatibilität mit marktüblichen Zhaga Book 18 Modulen sicherzustellen.
- Schutzart der Schnittstellen im montierten Zustand mindestens IP66.
- Nachweis der Zertifizierung (Zhaga/D4i) ist vorzulegen.
- Dokumentation der voreingestellten Betriebsparameter und Dimmprofile ist zu übergeben.

**01.02.0001 Mastleuchte, Peitschenmast 5m, Radweg, P.RED, 35/50W**
Ersatzleuchte für SR 50 HST 35/50W mit Radwegspiegel und programmierter Reduzierschaltung

Montageart: Peitschenmast 5m, Mastflansch 42/60/76mm

Qualitätsvorgaben Leuchte:
Lichtlenkung mit Linsen aus PMMA
Leuchtengehäuse aus Aluminium-Druckguss, pulverbeschichtet (Farbe DB 702 oder gleichwertig)
Leuchtenlichtstrom Stufe 1: mind. 4700lm (nach Lichtberechnung)
Leuchtenlichtstrom Stufe 2: mind. 2300lm (Nachtabsenkung / Reduzierbetrieb)
Systemwirkungsgrad: mind 130lm/W
Farbtemperatur: 3000K
Schutzart: IP66
Schlagfestigkeit: IK10
- Lebensdauer: ≥ 100.000 h (L95 bei TU = 25 °C)

Inklusive:
- Gestellung einer Arbeitsbühne für Montagearbeiten
- Einholen und Vorhalten einer verkehrsrechtlichen Anordnung (RSA) inkl. notwendiger Absicherungsmaßnahmen
Menge: 1,000 St
Kostengruppe DIN 276 2018-12: 556

**01.02.0002 Mastleuchte, Peitschenmast 7,5m, Radweg, P.RED, 35/50W**
Ersatzleuchte für SR 50 HST 35/50W mit Radwegspiegel und programmierter Reduzierschaltung

Montageart: Peitschenmast 7,5m, Mastflansch 42/60/76mm

Qualitätsvorgaben Leuchte:
Lichtlenkung mit Linsen aus PMMA
Leuchtengehäuse aus Aluminium-Druckguss, pulverbeschichtet (Farbe DB 702 oder gleichwertig)
Leuchtenlichtstrom Stufe 1: mind. 4700lm (nach Lichtberechnung)
Leuchtenlichtstrom Stufe 2: mind. 2300lm (Nachtabsenkung / Reduzierbetrieb)
Systemwirkungsgrad: mind 130lm/W
Farbtemperatur: 3000K
Schutzart: IP66
Schlagfestigkeit: IK10
- Lebensdauer: ≥ 100.000 h (L95 bei TU = 25 °C)

Inklusive:
- Gestellung einer Arbeitsbühne für Montagearbeiten
- Einholen und Vorhalten einer verkehrsrechtlichen Anordnung (RSA) inkl. notwendiger Absicherungsmaßnahmen
Menge: 280,000 St
Kostengruppe DIN 276 2018-12: 556

**01.02.0003 Mastleuchte, Peitschenmast 8,5m, Radweg, P.RED, 35/50W**
Ersatzleuchte für SR 50 HST 35/50W mit Radwegspiegel und programmierter Reduzierschaltung

Montageart: Peitschenmast 8,5m, Mastflansch 42/60/76mm

Qualitätsvorgaben Leuchte:
Lichtlenkung mit Linsen aus PMMA
Leuchtengehäuse aus Aluminium-Druckguss, pulverbeschichtet (Farbe DB 702 oder gleichwertig)
Leuchtenlichtstrom Stufe 1: mind. 4700lm (nach Lichtberechnung)
Leuchtenlichtstrom Stufe 2: mind. 2300lm (Nachtabsenkung / Reduzierbetrieb)
Systemwirkungsgrad: mind 130lm/W
Farbtemperatur: 3000K
Schutzart: IP66
Schlagfestigkeit: IK10
- Lebensdauer: ≥ 100.000 h (L95 bei TU = 25 °C)

Inklusive:
- Gestellung einer Arbeitsbühne für Montagearbeiten
- Einholen und Vorhalten einer verkehrsrechtlichen Anordnung (RSA) inkl. notwendiger Absicherungsmaßnahmen
Menge: 22,000 St
Kostengruppe DIN 276 2018-12: 556

**01.02.0004 Mastleuchte, Standmast 3,5m, Radweg, P.RED, 35/50W**
Ersatzleuchte für SR 50 HST 35/50W mit Radwegspiegel und programmierter Reduzierschaltung

Montageart: Standmast 3,5m, Mastflansch 42/60/76mm

Qualitätsvorgaben Leuchte:
Lichtlenkung mit Linsen aus PMMA
Leuchtengehäuse aus Aluminium-Druckguss, pulverbeschichtet (Farbe DB 702 oder gleichwertig)
Leuchtenlichtstrom Stufe 1: mind. 4700lm (nach Lichtberechnung)
Leuchtenlichtstrom Stufe 2: mind. 2300lm (Nachtabsenkung / Reduzierbetrieb)
Systemwirkungsgrad: mind 130lm/W
Farbtemperatur: 3000K
Schutzart: IP66
Schlagfestigkeit: IK10
- Lebensdauer: ≥ 100.000 h (L95 bei TU = 25 °C)

Inklusive:
- Gestellung einer Arbeitsbühne für Montagearbeiten
- Einholen und Vorhalten einer verkehrsrechtlichen Anordnung (RSA) inkl. notwendiger Absicherungsmaßnahmen
Menge: 1,000 St
Kostengruppe DIN 276 2018-12: 556

**01.02.0005 Mastleuchte, Standmast 5m, Radweg, P.RED, 35/50W**
Ersatzleuchte für SR 50 HST 35/50W mit Radwegspiegel und programmierter Reduzierschaltung

Montageart: Standmast 5m, Mastflansch 42/60/76mm

Qualitätsvorgaben Leuchte:
Lichtlenkung mit Linsen aus PMMA
Leuchtengehäuse aus Aluminium-Druckguss, pulverbeschichtet (Farbe DB 702 oder gleichwertig)
Leuchtenlichtstrom Stufe 1: mind. 4700lm (nach Lichtberechnung)
Leuchtenlichtstrom Stufe 2: mind. 2300lm (Nachtabsenkung / Reduzierbetrieb)
Systemwirkungsgrad: mind 130lm/W
Farbtemperatur: 3000K
Schutzart: IP66
Schlagfestigkeit: IK10
- Lebensdauer: ≥ 100.000 h (L95 bei TU = 25 °C)

Inklusive:
- Gestellung einer Arbeitsbühne für Montagearbeiten
- Einholen und Vorhalten einer verkehrsrechtlichen Anordnung (RSA) inkl. notwendiger Absicherungsmaßnahmen
Menge: 499,000 St
Kostengruppe DIN 276 2018-12: 556

**01.02.0006 Mastleuchte, Standmast 6m, Radweg, P.RED, 35/50W**
Ersatzleuchte für SR 50 HST 35/50W mit Radwegspiegel und programmierter Reduzierschaltung

Montageart: Standmast 6m, Mastflansch 42/60/76mm

Qualitätsvorgaben Leuchte:
Lichtlenkung mit Linsen aus PMMA
Leuchtengehäuse aus Aluminium-Druckguss, pulverbeschichtet (Farbe DB 702 oder gleichwertig)
Leuchtenlichtstrom Stufe 1: mind. 4700lm (nach Lichtberechnung)
Leuchtenlichtstrom Stufe 2: mind. 2300lm (Nachtabsenkung / Reduzierbetrieb)
Systemwirkungsgrad: mind 130lm/W
Farbtemperatur: 3000K
Schutzart: IP66
Schlagfestigkeit: IK10
- Lebensdauer: ≥ 100.000 h (L95 bei TU = 25 °C)

Inklusive:
- Gestellung einer Arbeitsbühne für Montagearbeiten
- Einholen und Vorhalten einer verkehrsrechtlichen Anordnung (RSA) inkl. notwendiger Absicherungsmaßnahmen
Menge: 27,000 St
Kostengruppe DIN 276 2018-12: 556

**01.02.0007 Mastleuchte, Standmast 8m, Radweg, P.RED, 35/50W**
Ersatzleuchte für SR 50 HST 35/50W mit Radwegspiegel und programmierter Reduzierschaltung

Montageart: Standmast 8m, Mastflansch 42/60/76mm

Qualitätsvorgaben Leuchte:
Lichtlenkung mit Linsen aus PMMA
Leuchtengehäuse aus Aluminium-Druckguss, pulverbeschichtet (Farbe DB 702 oder gleichwertig)
Leuchtenlichtstrom Stufe 1: mind. 4700lm (nach Lichtberechnung)
Leuchtenlichtstrom Stufe 2: mind. 2300lm (Nachtabsenkung / Reduzierbetrieb)
Systemwirkungsgrad: mind 130lm/W
Farbtemperatur: 3000K
Schutzart: IP66
Schlagfestigkeit: IK10
- Lebensdauer: ≥ 100.000 h (L95 bei TU = 25 °C)

Inklusive:
- Gestellung einer Arbeitsbühne für Montagearbeiten
- Einholen und Vorhalten einer verkehrsrechtlichen Anordnung (RSA) inkl. notwendiger Absicherungsmaßnahmen
Menge: 5,000 St
Kostengruppe DIN 276 2018-12: 556

**01.02.0008 Mastleuchte, Peitschenmast 7,5m, Straße, P.RED, 35/50W**
Ersatzleuchte für SR 50 HST 35/50W mit Straßenoptik und programmierter Reduzierschaltung

Montageart: Peitschenmast 7,5m, Mastflansch 42/60/76mm

Qualitätsvorgaben Leuchte:
Lichtlenkung mit Linsen aus PMMA
Leuchtengehäuse aus Aluminium-Druckguss, pulverbeschichtet (Farbe DB 702 oder gleichwertig)
Leuchtenlichtstrom Stufe 1: mind. 4700lm (nach Lichtberechnung)
Leuchtenlichtstrom Stufe 2: mind. 2300lm (Nachtabsenkung / Reduzierbetrieb)
Systemwirkungsgrad: mind 130lm/W
Farbtemperatur: 3000K
Schutzart: IP66
Schlagfestigkeit: IK10
- Lebensdauer: ≥ 100.000 h (L95 bei TU = 25 °C)

Inklusive:
- Gestellung einer Arbeitsbühne für Montagearbeiten
- Einholen und Vorhalten einer verkehrsrechtlichen Anordnung (RSA) inkl. notwendiger Absicherungsmaßnahmen
Menge: 9,000 St
Kostengruppe DIN 276 2018-12: 556

**01.02.0009 Mastleuchte, Peitschenmast 8,5m, Straße, P.RED, 35/50W**
Ersatzleuchte für SR 50 HST 35/50W mit Straßenoptik und programmierter Reduzierschaltung

Montageart: Peitschenmast 8,5m, Mastflansch 42/60/76mm

Qualitätsvorgaben Leuchte:
Lichtlenkung mit Linsen aus PMMA
Leuchtengehäuse aus Aluminium-Druckguss, pulverbeschichtet (Farbe DB 702 oder gleichwertig)
Leuchtenlichtstrom Stufe 1: mind. 4700lm (nach Lichtberechnung)
Leuchtenlichtstrom Stufe 2: mind. 2300lm (Nachtabsenkung / Reduzierbetrieb)
Systemwirkungsgrad: mind 130lm/W
Farbtemperatur: 3000K
Schutzart: IP66
Schlagfestigkeit: IK10
- Lebensdauer: ≥ 100.000 h (L95 bei TU = 25 °C)

Inklusive:
- Gestellung einer Arbeitsbühne für Montagearbeiten
- Einholen und Vorhalten einer verkehrsrechtlichen Anordnung (RSA) inkl. notwendiger Absicherungsmaßnahmen
Menge: 2,000 St
Kostengruppe DIN 276 2018-12: 556

**01.02.0010 Mastleuchte, Standmast 5m, Straße, P.RED, 35/50W**
Ersatzleuchte für SR 50 HST 35/50W mit Straßenoptik und programmierter Reduzierschaltung

Montageart: Standmast 5m, Mastflansch 42/60/76mm

Qualitätsvorgaben Leuchte:
Lichtlenkung mit Linsen aus PMMA
Leuchtengehäuse aus Aluminium-Druckguss, pulverbeschichtet (Farbe DB 702 oder gleichwertig)
Leuchtenlichtstrom Stufe 1: mind. 4700lm (nach Lichtberechnung)
Leuchtenlichtstrom Stufe 2: mind. 2300lm (Nachtabsenkung / Reduzierbetrieb)
Systemwirkungsgrad: mind 130lm/W
Farbtemperatur: 3000K
Schutzart: IP66
Schlagfestigkeit: IK10
- Lebensdauer: ≥ 100.000 h (L95 bei TU = 25 °C)

Inklusive:
- Gestellung einer Arbeitsbühne für Montagearbeiten
- Einholen und Vorhalten einer verkehrsrechtlichen Anordnung (RSA) inkl. notwendiger Absicherungsmaßnahmen
Menge: 77,000 St
Kostengruppe DIN 276 2018-12: 556

**01.02.0011 Mastleuchte, Standmast 6m, Straße, P.RED, 35/50W**
Ersatzleuchte für SR 50 HST 35/50W mit Straßenoptik und programmierter Reduzierschaltung

Montageart: Standmast 6m, Mastflansch 42/60/76mm

Qualitätsvorgaben Leuchte:
Lichtlenkung mit Linsen aus PMMA
Leuchtengehäuse aus Aluminium-Druckguss, pulverbeschichtet (Farbe DB 702 oder gleichwertig)
Leuchtenlichtstrom Stufe 1: mind. 4700lm (nach Lichtberechnung)
Leuchtenlichtstrom Stufe 2: mind. 2300lm (Nachtabsenkung / Reduzierbetrieb)
Systemwirkungsgrad: mind 130lm/W
Farbtemperatur: 3000K
Schutzart: IP66
Schlagfestigkeit: IK10
- Lebensdauer: ≥ 100.000 h (L95 bei TU = 25 °C)

Inklusive:
- Gestellung einer Arbeitsbühne für Montagearbeiten
- Einholen und Vorhalten einer verkehrsrechtlichen Anordnung (RSA) inkl. notwendiger Absicherungsmaßnahmen
Menge: 113,000 St
Kostengruppe DIN 276 2018-12: 556

**01.02.0012 Mastleuchte, Standmast 7,5m, Straße, P.RED, 35/50W**
Ersatzleuchte für SR 50 HST 35/50W mit Straßenoptik und programmierter Reduzierschaltung

Montageart: Standmast 7,5m, Mastflansch 42/60/76mm

Qualitätsvorgaben Leuchte:
Lichtlenkung mit Linsen aus PMMA
Leuchtengehäuse aus Aluminium-Druckguss, pulverbeschichtet (Farbe DB 702 oder gleichwertig)
Leuchtenlichtstrom Stufe 1: mind. 4700lm (nach Lichtberechnung)
Leuchtenlichtstrom Stufe 2: mind. 2300lm (Nachtabsenkung / Reduzierbetrieb)
Systemwirkungsgrad: mind 130lm/W
Farbtemperatur: 3000K
Schutzart: IP66
Schlagfestigkeit: IK10
- Lebensdauer: ≥ 100.000 h (L95 bei TU = 25 °C)

Inklusive:
- Gestellung einer Arbeitsbühne für Montagearbeiten
- Einholen und Vorhalten einer verkehrsrechtlichen Anordnung (RSA) inkl. notwendiger Absicherungsmaßnahmen
Menge: 1,000 St
Kostengruppe DIN 276 2018-12: 556

**01.02.0013 Mastleuchte, Peitschenmast 6m, Straße, RED, 35/50W**
Ersatzleuchte für SR 50 HST 35/50W mit Straßenoptik und programmierter Reduzierschaltung

Montageart: Peitschenmast 6m, Mastflansch 42/60/76mm

Qualitätsvorgaben Leuchte:
Lichtlenkung mit Linsen aus PMMA
Leuchtengehäuse aus Aluminium-Druckguss, pulverbeschichtet (Farbe DB 702 oder gleichwertig)
Leuchtenlichtstrom Stufe 1: mind. 4700lm (nach Lichtberechnung)
Leuchtenlichtstrom Stufe 2: mind. 2300lm (Nachtabsenkung / Reduzierbetrieb)
Systemwirkungsgrad: mind 130lm/W
Farbtemperatur: 3000K
Schutzart: IP66
Schlagfestigkeit: IK10
- Lebensdauer: ≥ 100.000 h (L95 bei TU = 25 °C)

Inklusive:
- Gestellung einer Arbeitsbühne für Montagearbeiten
- Einholen und Vorhalten einer verkehrsrechtlichen Anordnung (RSA) inkl. notwendiger Absicherungsmaßnahmen
Menge: 22,000 St
Kostengruppe DIN 276 2018-12: 556

**01.02.0014 Mastleuchte, Standmast 6m, Straße, RED, 35/50W**
Ersatzleuchte für SR 50 HST 35/50W mit Straßenoptik und Reduzierschaltung über Steuerader

Montageart: Standmast 6m, Mastflansch 42/60/76mm

Qualitätsvorgaben Leuchte:
Lichtlenkung mit Linsen aus PMMA
Leuchtengehäuse aus Aluminium-Druckguss, pulverbeschichtet (Farbe DB 702 oder gleichwertig)
Leuchtenlichtstrom Stufe 1: mind. 4700lm (nach Lichtberechnung)
Leuchtenlichtstrom Stufe 2: mind. 2300lm (Nachtabsenkung / Reduzierbetrieb)
Systemwirkungsgrad: mind 130lm/W
Farbtemperatur: 3000K
Schutzart: IP66
Schlagfestigkeit: IK10
- Lebensdauer: ≥ 100.000 h (L95 bei TU = 25 °C)

Inklusive:
- Gestellung einer Arbeitsbühne für Montagearbeiten
- Einholen und Vorhalten einer verkehrsrechtlichen Anordnung (RSA) inkl. notwendiger Absicherungsmaßnahmen
Menge: 93,000 St
Kostengruppe DIN 276 2018-12: 556

**01.02.0015 Mastleuchte, Peitschenmast 7,5m, Straße, P.RED, 50/70W**
Ersatzleuchte für SR 50 HST 50/70W mit Straßenoptik und programmierter Reduzierschaltung

Montageart: Peitschenmast 7,5m, Mastflansch 42/60/76mm

Qualitätsvorgaben Leuchte:
Lichtlenkung mit Linsen aus PMMA
Leuchtengehäuse aus Aluminium-Druckguss, pulverbeschichtet (Farbe DB 702 oder gleichwertig)
Leuchtenlichtstrom Stufe 1: mind. 7800lm (nach Lichtberechnung)
Leuchtenlichtstrom Stufe 2: mind. 3900lm (Nachtabsenkung / Reduzierbetrieb)
Systemwirkungsgrad: mind 115lm/W
Farbtemperatur: 3000K
Schutzart: IP66
Schlagfestigkeit: IK10
- Lebensdauer: ≥ 100.000 h (L95 bei TU = 25 °C)

Inklusive:
- Gestellung einer Arbeitsbühne für Montagearbeiten
- Einholen und Vorhalten einer verkehrsrechtlichen Anordnung (RSA) inkl. notwendiger Absicherungsmaßnahmen
Menge: 10,000 St
Kostengruppe DIN 276 2018-12: 556

**01.02.0016 Mastleuchte, Standmast 5m, Straße, P.RED, 50/70W**
Ersatzleuchte für SR 50 HST 50/70W mit Straßenoptik und programmierter Reduzierschaltung

Montageart: Standmast 5m, Mastflansch 42/60/76mm

Qualitätsvorgaben Leuchte:
Lichtlenkung mit Linsen aus PMMA
Leuchtengehäuse aus Aluminium-Druckguss, pulverbeschichtet (Farbe DB 702 oder gleichwertig)
Leuchtenlichtstrom Stufe 1: mind. 7800lm (nach Lichtberechnung)
Leuchtenlichtstrom Stufe 2: mind. 3900lm (Nachtabsenkung / Reduzierbetrieb)
Systemwirkungsgrad: mind 115lm/W
Farbtemperatur: 3000K
Schutzart: IP66
Schlagfestigkeit: IK10
- Lebensdauer: ≥ 100.000 h (L95 bei TU = 25 °C)

Inklusive:
- Gestellung einer Arbeitsbühne für Montagearbeiten
- Einholen und Vorhalten einer verkehrsrechtlichen Anordnung (RSA) inkl. notwendiger Absicherungsmaßnahmen
Menge: 30,000 St
Kostengruppe DIN 276 2018-12: 556

**01.02.0017 Mastleuchte, Standmast 6m, Straße, P.RED, 50/70W**
Ersatzleuchte für SR 50 HST 50/70W mit Straßenoptik und programmierter Reduzierschaltung

Montageart: Standmast 6m, Mastflansch 42/60/76mm

Qualitätsvorgaben Leuchte:
Lichtlenkung mit Linsen aus PMMA
Leuchtengehäuse aus Aluminium-Druckguss, pulverbeschichtet (Farbe DB 702 oder gleichwertig)
Leuchtenlichtstrom Stufe 1: mind. 7800lm (nach Lichtberechnung)
Leuchtenlichtstrom Stufe 2: mind. 3900lm (Nachtabsenkung / Reduzierbetrieb)
Systemwirkungsgrad: mind 115lm/W
Farbtemperatur: 3000K
Schutzart: IP66
Schlagfestigkeit: IK10
- Lebensdauer: ≥ 100.000 h (L95 bei TU = 25 °C)

Inklusive:
- Gestellung einer Arbeitsbühne für Montagearbeiten
- Einholen und Vorhalten einer verkehrsrechtlichen Anordnung (RSA) inkl. notwendiger Absicherungsmaßnahmen
Menge: 1,000 St
Kostengruppe DIN 276 2018-12: 556

**01.02.0018 Mastleuchte, Standmast 8m, Straße, P.RED, 50/70W**
Ersatzleuchte für SR 50 HST 50/70W mit Straßenoptik und programmierter Reduzierschaltung

Montageart: Standmast 8m, Mastflansch 42/60/76mm

Qualitätsvorgaben Leuchte:
Lichtlenkung mit Linsen aus PMMA
Leuchtengehäuse aus Aluminium-Druckguss, pulverbeschichtet (Farbe DB 702 oder gleichwertig)
Leuchtenlichtstrom Stufe 1: mind. 7800lm (nach Lichtberechnung)
Leuchtenlichtstrom Stufe 2: mind. 3900lm (Nachtabsenkung / Reduzierbetrieb)
Systemwirkungsgrad: mind 115lm/W
Farbtemperatur: 3000K
Schutzart: IP66
Schlagfestigkeit: IK10
- Lebensdauer: ≥ 100.000 h (L95 bei TU = 25 °C)

Inklusive:
- Gestellung einer Arbeitsbühne für Montagearbeiten
- Einholen und Vorhalten einer verkehrsrechtlichen Anordnung (RSA) inkl. notwendiger Absicherungsmaßnahmen
Menge: 10,000 St
Kostengruppe DIN 276 2018-12: 556

**01.02.0019 Mastleuchte, Standmast 6m, Straße, RED, 50/70W**
Ersatzleuchte für SR 50 HST 50/70W mit Straßenoptik und Reduzierschaltung über Steuerader

Montageart: Standmast 6m, Mastflansch 42/60/76mm

Qualitätsvorgaben Leuchte:
Lichtlenkung mit Linsen aus PMMA
Leuchtengehäuse aus Aluminium-Druckguss, pulverbeschichtet (Farbe DB 702 oder gleichwertig)
Leuchtenlichtstrom Stufe 1: mind. 7800lm (nach Lichtberechnung)
Leuchtenlichtstrom Stufe 2: mind. 3900lm (Nachtabsenkung / Reduzierbetrieb)
Systemwirkungsgrad: mind 115lm/W
Farbtemperatur: 3000K
Schutzart: IP66
Schlagfestigkeit: IK10
- Lebensdauer: ≥ 100.000 h (L95 bei TU = 25 °C)

Inklusive:
- Gestellung einer Arbeitsbühne für Montagearbeiten
- Einholen und Vorhalten einer verkehrsrechtlichen Anordnung (RSA) inkl. notwendiger Absicherungsmaßnahmen
Menge: 11,000 St
Kostengruppe DIN 276 2018-12: 556

**01.02.0020 Mastleuchte, Peitschenmast 7,5m, Straße, P.RED, 70/100W**
Ersatzleuchte für SR 50 HST 70/100W mit Straßenoptik und programmierter Reduzierschaltung

Montageart: Peitschenmast 7,5m, Mastflansch 42/60/76mm

Qualitätsvorgaben Leuchte:
Lichtlenkung mit Linsen aus PMMA
Leuchtengehäuse aus Aluminium-Druckguss, pulverbeschichtet (Farbe DB 702 oder gleichwertig)
Leuchtenlichtstrom Stufe 1: mind. 12000lm (nach Lichtberechnung)
Leuchtenlichtstrom Stufe 2: mind. 6000lm (Nachtabsenkung / Reduzierbetrieb)
Systemwirkungsgrad: mind 160lm/W
Farbtemperatur: 3000K
Schutzart: IP66
Schlagfestigkeit: IK10
- Lebensdauer: ≥ 100.000 h (L95 bei TU = 25 °C)

Inklusive:
- Gestellung einer Arbeitsbühne für Montagearbeiten
- Einholen und Vorhalten einer verkehrsrechtlichen Anordnung (RSA) inkl. notwendiger Absicherungsmaßnahmen
Menge: 68,000 St
Kostengruppe DIN 276 2018-12: 556

**01.02.0021 Mastleuchte, Peitschenmast 8,5m, Straße, P.RED, 70/100W**
Ersatzleuchte für SR 50 HST 70/100W mit Straßenoptik und programmierter Reduzierschaltung

Montageart: Peitschenmast 8,5m, Mastflansch 42/60/76mm

Qualitätsvorgaben Leuchte:
Lichtlenkung mit Linsen aus PMMA
Leuchtengehäuse aus Aluminium-Druckguss, pulverbeschichtet (Farbe DB 702 oder gleichwertig)
Leuchtenlichtstrom Stufe 1: mind. 12000lm (nach Lichtberechnung)
Leuchtenlichtstrom Stufe 2: mind. 6000lm (Nachtabsenkung / Reduzierbetrieb)
Systemwirkungsgrad: mind 160lm/W
Farbtemperatur: 3000K
Schutzart: IP66
Schlagfestigkeit: IK10
- Lebensdauer: ≥ 100.000 h (L95 bei TU = 25 °C)

Inklusive:
- Gestellung einer Arbeitsbühne für Montagearbeiten
- Einholen und Vorhalten einer verkehrsrechtlichen Anordnung (RSA) inkl. notwendiger Absicherungsmaßnahmen
Menge: 1,000 St
Kostengruppe DIN 276 2018-12: 556

**01.02.0022 Mastleuchte, Standmast 5m, Straße, P.RED, 70/100W**
Ersatzleuchte für SR 50 HST 70/100W mit Straßenoptik und programmierter Reduzierschaltung

Montageart: Standmast 5m, Mastflansch 42/60/76mm

Qualitätsvorgaben Leuchte:
Lichtlenkung mit Linsen aus PMMA
Leuchtengehäuse aus Aluminium-Druckguss, pulverbeschichtet (Farbe DB 702 oder gleichwertig)
Leuchtenlichtstrom Stufe 1: mind. 12000lm (nach Lichtberechnung)
Leuchtenlichtstrom Stufe 2: mind. 6000lm (Nachtabsenkung / Reduzierbetrieb)
Systemwirkungsgrad: mind 160lm/W
Farbtemperatur: 3000K
Schutzart: IP66
Schlagfestigkeit: IK10
- Lebensdauer: ≥ 100.000 h (L95 bei TU = 25 °C)

Inklusive:
- Gestellung einer Arbeitsbühne für Montagearbeiten
- Einholen und Vorhalten einer verkehrsrechtlichen Anordnung (RSA) inkl. notwendiger Absicherungsmaßnahmen
Menge: 1,000 St
Kostengruppe DIN 276 2018-12: 556

**01.02.0023 Mastleuchte, Standmast 6m, Straße, P.RED, 70/100W**
Ersatzleuchte für SR 50 HST 70/100W mit Straßenoptik und programmierter Reduzierschaltung

Montageart: Standmast 6m, Mastflansch 42/60/76mm

Qualitätsvorgaben Leuchte:
Lichtlenkung mit Linsen aus PMMA
Leuchtengehäuse aus Aluminium-Druckguss, pulverbeschichtet (Farbe DB 702 oder gleichwertig)
Leuchtenlichtstrom Stufe 1: mind. 12000lm (nach Lichtberechnung)
Leuchtenlichtstrom Stufe 2: mind. 6000lm (Nachtabsenkung / Reduzierbetrieb)
Systemwirkungsgrad: mind 160lm/W
Farbtemperatur: 3000K
Schutzart: IP66
Schlagfestigkeit: IK10
- Lebensdauer: ≥ 100.000 h (L95 bei TU = 25 °C)

Inklusive:
- Gestellung einer Arbeitsbühne für Montagearbeiten
- Einholen und Vorhalten einer verkehrsrechtlichen Anordnung (RSA) inkl. notwendiger Absicherungsmaßnahmen
Menge: 2,000 St
Kostengruppe DIN 276 2018-12: 556

**01.02.0024 Mastleuchte, Standmast 8,5m, Straße, P.RED, 70/100W**
Ersatzleuchte für SR 50 HST 70/100W mit Straßenoptik und programmierter Reduzierschaltung

Montageart: Standmast 8,5m, Mastflansch 42/60/76mm

Qualitätsvorgaben Leuchte:
Lichtlenkung mit Linsen aus PMMA
Leuchtengehäuse aus Aluminium-Druckguss, pulverbeschichtet (Farbe DB 702 oder gleichwertig)
Leuchtenlichtstrom Stufe 1: mind. 12000lm (nach Lichtberechnung)
Leuchtenlichtstrom Stufe 2: mind. 6000lm (Nachtabsenkung / Reduzierbetrieb)
Systemwirkungsgrad: mind 160lm/W
Farbtemperatur: 3000K
Schutzart: IP66
Schlagfestigkeit: IK10
- Lebensdauer: ≥ 100.000 h (L95 bei TU = 25 °C)

Inklusive:
- Gestellung einer Arbeitsbühne für Montagearbeiten
- Einholen und Vorhalten einer verkehrsrechtlichen Anordnung (RSA) inkl. notwendiger Absicherungsmaßnahmen
Menge: 11,000 St
Kostengruppe DIN 276 2018-12: 556

**01.02.0025 Mastleuchte, Standmast 8m, Straße, RED, 70/100W**
Ersatzleuchte für SR 50 HST 70/100W mit Straßenoptik und Reduzierschaltung über Steuerader

Montageart: Standmast 8m, Mastflansch 42/60/76mm

Qualitätsvorgaben Leuchte:
Lichtlenkung mit Linsen aus PMMA
Leuchtengehäuse aus Aluminium-Druckguss, pulverbeschichtet (Farbe DB 702 oder gleichwertig)
Leuchtenlichtstrom Stufe 1: mind. 12000lm (nach Lichtberechnung)
Leuchtenlichtstrom Stufe 2: mind. 6000lm (Nachtabsenkung / Reduzierbetrieb)
Systemwirkungsgrad: mind 160lm/W
Farbtemperatur: 3000K
Schutzart: IP66
Schlagfestigkeit: IK10
- Lebensdauer: ≥ 100.000 h (L95 bei TU = 25 °C)

Inklusive:
- Gestellung einer Arbeitsbühne für Montagearbeiten
- Einholen und Vorhalten einer verkehrsrechtlichen Anordnung (RSA) inkl. notwendiger Absicherungsmaßnahmen
Menge: 46,000 St
Kostengruppe DIN 276 2018-12: 556

**01.02.0026 Mastleuchte, Standmast 8m, Straße, 250W**
Ersatzleuchte für SR 50 HST 250W mit Straßenoptik

Montageart: Standmast 8m, Mastflansch 42/60/76mm

Qualitätsvorgaben Leuchte:
Lichtlenkung mit Linsen aus PMMA
Leuchtengehäuse aus Aluminium-Druckguss, pulverbeschichtet (Farbe DB 702 oder gleichwertig)
Leuchtenlichtstrom Stufe 1: mind. 32000lm (nach Lichtberechnung)
Systemwirkungsgrad: mind 148lm/W
Farbtemperatur: 3000K
Schutzart: IP66
Schlagfestigkeit: IK10
- Lebensdauer: ≥ 100.000 h (L95 bei TU = 25 °C)

Inklusive:
- Gestellung einer Arbeitsbühne für Montagearbeiten
- Einholen und Vorhalten einer verkehrsrechtlichen Anordnung (RSA) inkl. notwendiger Absicherungsmaßnahmen

Montageart: Standmast 8m, Mastflansch 42/60/76mm
Menge: 2,000 St
Kostengruppe DIN 276 2018-12: 556

#### 01.03 Demontagearbeiten

**01.03.0001 Demontage Peitschenmastleuchte, 5m**
Demontage einer vorhandenen Mastleuchte einschließlich fachgerechter Entsorgung.

- Freischalten und Abklemmen der Leuchte vom Versorgungsnetz
- Fachgerechte Demontage der Leuchte vom Peitschenmast
- Ausbau sämtlicher zugehöriger Befestigungs- und Anschlusskomponenten
- Fachgerechter Abtransport und Entsorgung der Leuchte gemäß den geltenden gesetzlichen Vorschriften
- Nachweis der ordnungsgemäßen Entsorgung ist vorzulegen

Randbedingungen:
- Masthöhe: ca. 5 m
- Masttyp: Peitschenmast

Inklusive:
- Gestellung und Einsatz einer geeigneten Arbeitsbühne
- Einholen und Vorhalten einer ggf. erforderlichen verkehrsrechtlichen Anordnung (RSA) einschließlich Absicherungsmaßnahmen
Menge: 1,000 St
Kostengruppe DIN 276 2018-12: 556

**01.03.0002 Demontage Peitschenmastleuchte, 6m**
Demontage einer vorhandenen Mastleuchte einschließlich fachgerechter Entsorgung.

- Freischalten und Abklemmen der Leuchte vom Versorgungsnetz
- Fachgerechte Demontage der Leuchte vom Peitschenmast
- Ausbau sämtlicher zugehöriger Befestigungs- und Anschlusskomponenten
- Fachgerechter Abtransport und Entsorgung der Leuchte gemäß den geltenden gesetzlichen Vorschriften
- Nachweis der ordnungsgemäßen Entsorgung ist vorzulegen

Randbedingungen:
- Masthöhe: ca. 6 m
- Masttyp: Peitschenmast

Inklusive:
- Gestellung und Einsatz einer geeigneten Arbeitsbühne
- Einholen und Vorhalten einer ggf. erforderlichen verkehrsrechtlichen Anordnung (RSA) einschließlich Absicherungsmaßnahmen
Menge: 9,000 St
Kostengruppe DIN 276 2018-12: 556

**01.03.0003 Demontage Peitschenmastleuchte, 7,5m**
Demontage einer vorhandenen Mastleuchte einschließlich fachgerechter Entsorgung.

- Freischalten und Abklemmen der Leuchte vom Versorgungsnetz
- Fachgerechte Demontage der Leuchte vom Peitschenmast
- Ausbau sämtlicher zugehöriger Befestigungs- und Anschlusskomponenten
- Fachgerechter Abtransport und Entsorgung der Leuchte gemäß den geltenden gesetzlichen Vorschriften
- Nachweis der ordnungsgemäßen Entsorgung ist vorzulegen

Randbedingungen:
- Masthöhe: ca. 7,5 m
- Masttyp: Peitschenmast

Inklusive:
- Gestellung und Einsatz einer geeigneten Arbeitsbühne
- Einholen und Vorhalten einer ggf. erforderlichen verkehrsrechtlichen Anordnung (RSA) einschließlich Absicherungsmaßnahmen
Menge: 363,000 St
Kostengruppe DIN 276 2018-12: 556

**01.03.0004 Demontage Peitschenmastleuchte, 8,5m**
Demontage einer vorhandenen Mastleuchte einschließlich fachgerechter Entsorgung.

- Freischalten und Abklemmen der Leuchte vom Versorgungsnetz
- Fachgerechte Demontage der Leuchte vom Peitschenmast
- Ausbau sämtlicher zugehöriger Befestigungs- und Anschlusskomponenten
- Fachgerechter Abtransport und Entsorgung der Leuchte gemäß den geltenden gesetzlichen Vorschriften
- Nachweis der ordnungsgemäßen Entsorgung ist vorzulegen

Randbedingungen:
- Masthöhe: ca. 8,5 m
- Masttyp: Peitschenmast

Inklusive:
- Gestellung und Einsatz einer geeigneten Arbeitsbühne
- Einholen und Vorhalten einer ggf. erforderlichen verkehrsrechtlichen Anordnung (RSA) einschließlich Absicherungsmaßnahmen
Menge: 25,000 St
Kostengruppe DIN 276 2018-12: 556

**01.03.0005 Demontage Standmastleuchte, 3,5m**
Demontage einer vorhandenen Mastleuchte einschließlich fachgerechter Entsorgung.

- Freischalten und Abklemmen der Leuchte vom Versorgungsnetz
- Fachgerechte Demontage der Leuchte vom Peitschenmast
- Ausbau sämtlicher zugehöriger Befestigungs- und Anschlusskomponenten
- Fachgerechter Abtransport und Entsorgung der Leuchte gemäß den geltenden gesetzlichen Vorschriften
- Nachweis der ordnungsgemäßen Entsorgung ist vorzulegen

Randbedingungen:
- Masthöhe: ca. 3,5 m
- Masttyp: Standmast

Inklusive:
- Gestellung und Einsatz einer geeigneten Arbeitsbühne
- Einholen und Vorhalten einer ggf. erforderlichen verkehrsrechtlichen Anordnung (RSA) einschließlich Absicherungsmaßnahmen
Menge: 1,000 St
Kostengruppe DIN 276 2018-12: 556

**01.03.0006 Demontage Standmastleuchte, 5m**
Demontage einer vorhandenen Mastleuchte einschließlich fachgerechter Entsorgung.

- Freischalten und Abklemmen der Leuchte vom Versorgungsnetz
- Fachgerechte Demontage der Leuchte vom Peitschenmast
- Ausbau sämtlicher zugehöriger Befestigungs- und Anschlusskomponenten
- Fachgerechter Abtransport und Entsorgung der Leuchte gemäß den geltenden gesetzlichen Vorschriften
- Nachweis der ordnungsgemäßen Entsorgung ist vorzulegen

Randbedingungen:
- Masthöhe: ca. 5 m
- Masttyp: Standmast

Inklusive:
- Gestellung und Einsatz einer geeigneten Arbeitsbühne
- Einholen und Vorhalten einer ggf. erforderlichen verkehrsrechtlichen Anordnung (RSA) einschließlich Absicherungsmaßnahmen
Menge: 622,000 St
Kostengruppe DIN 276 2018-12: 556

**01.03.0007 Demontage Standmastleuchte, 6m**
Demontage einer vorhandenen Mastleuchte einschließlich fachgerechter Entsorgung.

- Freischalten und Abklemmen der Leuchte vom Versorgungsnetz
- Fachgerechte Demontage der Leuchte vom Peitschenmast
- Ausbau sämtlicher zugehöriger Befestigungs- und Anschlusskomponenten
- Fachgerechter Abtransport und Entsorgung der Leuchte gemäß den geltenden gesetzlichen Vorschriften
- Nachweis der ordnungsgemäßen Entsorgung ist vorzulegen

Randbedingungen:
- Masthöhe: ca. 6 m
- Masttyp: Standmast

Inklusive:
- Gestellung und Einsatz einer geeigneten Arbeitsbühne
- Einholen und Vorhalten einer ggf. erforderlichen verkehrsrechtlichen Anordnung (RSA) einschließlich Absicherungsmaßnahmen
Menge: 245,000 St
Kostengruppe DIN 276 2018-12: 556

**01.03.0008 Demontage Standmastleuchte, 7,5m**
Demontage einer vorhandenen Mastleuchte einschließlich fachgerechter Entsorgung.

- Freischalten und Abklemmen der Leuchte vom Versorgungsnetz
- Fachgerechte Demontage der Leuchte vom Peitschenmast
- Ausbau sämtlicher zugehöriger Befestigungs- und Anschlusskomponenten
- Fachgerechter Abtransport und Entsorgung der Leuchte gemäß den geltenden gesetzlichen Vorschriften
- Nachweis der ordnungsgemäßen Entsorgung ist vorzulegen

Randbedingungen:
- Masthöhe: ca. 7,5 m
- Masttyp: Standmast

Inklusive:
- Gestellung und Einsatz einer geeigneten Arbeitsbühne
- Einholen und Vorhalten einer ggf. erforderlichen verkehrsrechtlichen Anordnung (RSA) einschließlich Absicherungsmaßnahmen
Menge: 8,000 St
Kostengruppe DIN 276 2018-12: 556

**01.03.0009 Demontage Standmastleuchte, 8,5m**
Demontage einer vorhandenen Mastleuchte einschließlich fachgerechter Entsorgung.

- Freischalten und Abklemmen der Leuchte vom Versorgungsnetz
- Fachgerechte Demontage der Leuchte vom Peitschenmast
- Ausbau sämtlicher zugehöriger Befestigungs- und Anschlusskomponenten
- Fachgerechter Abtransport und Entsorgung der Leuchte gemäß den geltenden gesetzlichen Vorschriften
- Nachweis der ordnungsgemäßen Entsorgung ist vorzulegen

Randbedingungen:
- Masthöhe: ca. 8,5 m
- Masttyp: Standmast

Inklusive:
- Gestellung und Einsatz einer geeigneten Arbeitsbühne
- Einholen und Vorhalten einer ggf. erforderlichen verkehrsrechtlichen Anordnung (RSA) einschließlich Absicherungsmaßnahmen
Menge: 71,000 St
Kostengruppe DIN 276 2018-12: 556

#### 01.04 Abnahmen und Bestandsdokumentation

**01.04.0001 Mitwirkung bei der Sachverständigenabnahme der Straßenbeleuchtung**
Der Auftragnehmer hat für die Durchführung der Sachverständigenabnahme der Straßenbeleuchtungsanlage geeignetes Fachpersonal bereitzustellen.

Das Personal muss in der Lage sein, die errichtete Anlage fachlich zu erläutern, Messungen zu unterstützen sowie erforderliche Nachweise und Dokumentationen vorzulegen.

Leistungsumfang:
- Teilnahme an der Sachverständigenabnahme vor Ort
- Unterstützung des Sachverständigen bei der Prüfung der Anlage
- Bereitstellung und Bedienung ggf. erforderlicher Zugangstechnik (z. B. Hubarbeitsbühne)
- Unterstützung bei Funktionsprüfungen, Messungen und Schalthandlungen
- Vorlage aller relevanten Unterlagen (z. B. Lichtberechnung, technische Daten, Einstellungen der Steuerung)

Organisation:
- Terminabstimmung erfolgt in Abstimmung mit dem Auftraggeber
- Etwaige Mängel sind zu protokollieren und durch den Auftragnehmer fristgerecht zu beseitigen

Fremdleistungen:
Die Beauftragung und Vergütung des Sachverständigen erfolgt durch den Auftraggeber auf Grundlage eines gesonderten Vertrages und ist nicht Bestandteil dieser Leistung.
Menge: 16,000 h
Kostengruppe DIN 276 2018-12: 456

**01.04.0002 Bestandsdokumentation / Revisionsunterlagen**
Der Auftragnehmer hat vollständige Bestands- und Revisionsunterlagen für die errichtete Straßenbeleuchtungsanlage zu erstellen und dem Auftraggeber zu übergeben.

Allgemeine Anforderungen:
- Sämtliche Unterlagen sind in deutscher Sprache zu erstellen
- Die Unterlagen sind vollständig, prüffähig und systematisch aufzubereiten
- Übergabe hat spätestens 12 Werktage vor der Abnahme zu erfolgen
- Die Abnahme kann erst nach vollständiger Vorlage erfolgen

1. Allgemeine Unterlagen:
- Liste sämtlicher eingesetzter Betriebsmittel mit:
  • Fabrikat
  • Typbezeichnung
  • Bestellnummer
- Überarbeitung und Vervollständigung der vom Auftraggeber bereitgestellten Excel-Liste (Bestandsleuchten)
- Wartungsplan für alle installierten Leuchten

2. Technische Unterlagen:
- Bedienungs- und Wartungsanleitungen
- Einstellanleitungen und Funktionsbeschreibungen
- Prüfbescheinigungen
- Abnahme- und Messprotokolle
- Nachweis der CE-Kennzeichnung
- Produktdatenblätter aller verbauten Komponenten
- Lichtstärkeverteilungskurven (LVK) in digitaler Form (ULD-Dateien)
- Vollständig ausgefüllte und aktualisierte Excel-Bestandsliste
- Konformitätsbestätigung der Gesamtanlage (zur Entlastung des Betreibers)

Form der Übergabe:
- Digitale Übergabe aller Unterlagen in 1-facher Ausfertigung auf Datenträger
- Formate:
  • Listen und tabellarische Übersichten: Excel
  • Textdokumente: Word oder PDF
  • Lichtdaten: ULD / IES (üblich)
- Strukturierte Ablage mit Inhaltsverzeichnis
- Zusätzlich (falls gefordert): analoge Übergabe in Ordnern mit beschrifteten Trennblättern

pauschal
Menge: 1,000 psch
Kostengruppe DIN 276 2018-12: 444

#### 01.05 Stundenlohnarbeiten

*Hinweis: HINWEIS STUNDENLOHNARBEITEN*
Vor Ausführung ist die Genehmigung der BL einzuholen!

Diese Leistungen müssen wöchentlich vom Unternehmer der BOL in 3-facher Ausfertigung mit Datum, vollständiger Namensangabe, Lohngruppe und Arbeitsleistung zur Bestätigung vorgelegt werden.
Von der BL nicht unterzeichnete Rapporte werden nicht anerkannt.

Die nachfolgenden Stundensätze gelten einschl. sämtl. Lohnnebenkosten und Zuschlägen

**01.05.0001 Stund.lohnarb. OM**
Stundenlohnarbeiten Obermonteur
Menge: 10,000 h
Kostengruppe DIN 276 2018-12: 556

**01.05.0002 Stund.lohnarb. M**
Stundenlohnarbeiten Monteur
Menge: 15,000 h
Kostengruppe DIN 276 2018-12: 556

**01.05.0003 Stund.lohnarb. H/Azubi**
Stundenlohnarbeiten Helfer oder Auszubildender
Menge: 15,000 h
Kostengruppe DIN 276 2018-12: 556
